# Vertedero de porcelana sanitaria

- Propiedad del archivo: CYPE INGENIEROS, S.A.
- Formato: FIEBDC-3/2002
- Divisa: EUR
- Costes indirectos: 3.00 %
- IVA: 21.00 %

## S Señalización y equipamiento

### SA Aparatos sanitarios

#### SAV Vertederos

**SAV005** Ud Vertedero de porcelana sanitaria.
Vertedero con salida para conexión horizontal o vertical, de porcelana sanitaria acabado vitrificado, color blanco acabado brillante, código de pedido T530401, serie Brenta "IDEAL STANDARD", de 460x535x460 mm, con rejilla para vertedero, de acero acabado cromado brillante, código de pedido J3494AA, con codo para evacuación vertical del inodoro, código de pedido WW965742, con juego de fijación, código de pedido TT0257919. Incluso silicona para sellado de juntas.
Criterio de valoración económica: El precio no incluye la grifería.
Incluye: Replanteo. Colocación y fijación del aparato. Montaje del desagüe. Conexión a la red de evacuación. Comprobación de su correcto funcionamiento. Sellado de juntas.
Criterio de medición de proyecto: Número de unidades previstas, según documentación gráfica de Proyecto.
Criterio de medición de obra: Se medirá el número de unidades realmente colocadas según especificaciones de Proyecto.

| Código | Ud | Descripción | Rendimiento | Precio | Importe |
|---|---|---|---|---|---|
| mt30vai010a | Ud | Vertedero con salida para conexión horizontal o vertical, de porcelana sanitaria acabado vitrificado, color blanco acabado brillante, código de pedido T530401, serie Brenta "IDEAL STANDARD", de 460x535x460 mm. (material) | 1.000 | 327.00 | 327.00 |
| mt30vai011a | Ud | Rejilla para vertedero, de acero acabado cromado brillante, código de pedido J3494AA, "IDEAL STANDARD". (material) | 1.000 | 98.00 | 98.00 |
| mt30ide005a | Ud | Codo para evacuación vertical del inodoro, código de pedido WW965742, "IDEAL STANDARD". (material) | 1.000 | 24.00 | 24.00 |
| mt30ide001a | Ud | Juego de fijación, código de pedido TT0257919, "IDEAL STANDARD". (material) | 1.000 | 6.00 | 6.00 |
| mt30www005 | Ud | Cartucho de 300 ml de silicona ácida monocomponente, fungicida, para sellado de juntas en ambientes húmedos. (material) | 0.012 | 7.50 | 0.09 |
| op00ato010 |  | Atornillador. | 1.000 | 0.00 | 0.00 |
| op00mar010 |  | Martillo. | 1.000 | 0.00 | 0.00 |
| op00tal010 |  | Taladro. | 1.000 | 0.00 | 0.00 |
| mo008 | h | Oficial 1ª fontanero. (mano de obra) | 1.200 | 22.74 | 27.29 |
| % | % | Costes directos complementarios | 2 % | 482.38 | 9.65 |
|  |  | Costes directos |  |  | 492.03 |
