# Columna de ducha con termostato

- Propiedad del archivo: CYPE INGENIEROS, S.A.
- Formato: FIEBDC-3/2002
- Divisa: EUR
- Costes indirectos: 3.00 %
- IVA: 21.00 %

## S Señalización y equipamiento

### SG Griferías

#### SGD Para duchas

**SGD120** Ud Columna de ducha con termostato.
Columna de ducha, serie Ceratherm T 25, modelo A7208AA "IDEAL STANDARD", acabado cromado brillante, compuesta por termostato con tecnología Cool Body, cartucho cerámico fino, sistema de ahorro de agua, limitador de temperatura con tope de seguridad a 40°C y válvula antirretorno, florones metálicos, ducha mural con rociador redondo de 200 mm de diámetro, rótula para ángulos de hasta 14° con el plano horizontal y brazo de ducha, de 313 mm de longitud, con tubo para conducción del agua y soporte, ducha teléfono Idealrain M3, acabado cromado brillante de 100 mm de diámetro con difusores de silicona, con tres tipos de chorro (lluvia, lluvia fina y masaje), flexo Idealflex de 1,5 m de longitud y soporte. Incluso racores excéntricos.
Incluye: Colocación. Conexionado y comprobación de su correcto funcionamiento.
Criterio de medición de proyecto: Número de unidades previstas, según documentación gráfica de Proyecto.
Criterio de medición de obra: Se medirá el número de unidades realmente colocadas según especificaciones de Proyecto.

| Código | Ud | Descripción | Rendimiento | Precio | Importe |
|---|---|---|---|---|---|
| mt31ide510a | Ud | Columna de ducha, serie Ceratherm T 25, modelo A7208AA "IDEAL STANDARD", acabado cromado brillante, compuesta por termostato con tecnología Cool Body, cartucho cerámico fino, sistema de ahorro de agua, limitador de temperatura con tope de seguridad a 40°C y válvula antirretorno, florones metálicos, ducha mural con rociador redondo de 200 mm de diámetro, rótula para ángulos de hasta 14° con el plano horizontal y brazo de ducha, de 313 mm de longitud, con tubo para conducción del agua y soporte, ducha teléfono Idealrain M3, acabado cromado brillante de 100 mm de diámetro con difusores de silicona, con tres tipos de chorro (lluvia, lluvia fina y masaje), flexo Idealflex de 1,5 m de longitud y soporte, incluso racores excéntricos. (material) | 1.000 | 355.00 | 355.00 |
| mt37www010 | Ud | Material auxiliar para instalaciones de fontanería. (material) | 1.000 | 1.40 | 1.40 |
| mo008 | h | Oficial 1ª fontanero. (mano de obra) | 0.150 | 22.74 | 3.41 |
| % | % | Costes directos complementarios | 2 % | 359.81 | 7.20 |
|  |  | Costes directos |  |  | 367.01 |
