# Lavabo con semipedestal, de porcelana sanitaria

- Propiedad del archivo: CYPE INGENIEROS, S.A.
- Formato: FIEBDC-3/2002
- Divisa: EUR
- Costes indirectos: 3.00 %
- IVA: 21.00 %

## S Señalización y equipamiento

### SA Aparatos sanitarios

#### SAL Lavabos

**SAL042** Ud Lavabo con semipedestal, de porcelana sanitaria.
Lavabo mural, de porcelana sanitaria, acabado vitrificado, color blanco acabado brillante, código de pedido T009901, serie Tesi "IDEAL STANDARD", de 500x420x160 mm, con un orificio para la grifería y rebosadero, equipado con juego de fijación, código de pedido J117767, con semipedestal de lavabo, de porcelana sanitaria, acabado vitrificado, color blanco acabado brillante, código de pedido T351801, serie Tesi y desagüe con válvula de desagüe de latón cromado acabado brillante, código de pedido S8722AA, con sifón curvo acabado brillante imitación cromo, código de pedido A2305AA, serie Eco. Incluso silicona para sellado de juntas.
Criterio de valoración económica: El precio no incluye la grifería.
Incluye: Replanteo. Colocación y fijación del aparato. Montaje del desagüe. Conexión a la red de evacuación. Comprobación de su correcto funcionamiento. Sellado de juntas.
Criterio de medición de proyecto: Número de unidades previstas, según documentación gráfica de Proyecto.
Criterio de medición de obra: Se medirá el número de unidades realmente colocadas según especificaciones de Proyecto.

| Código | Ud | Descripción | Rendimiento | Precio | Importe |
|---|---|---|---|---|---|
| mt30sti110a | Ud | Lavabo mural, de porcelana sanitaria, acabado vitrificado, color blanco acabado brillante, código de pedido T009901, serie Tesi "IDEAL STANDARD", de 500x420x160 mm, con un orificio para la grifería y rebosadero, según UNE 67001. (material) | 1.000 | 131.00 | 131.00 |
| mt30asi022a | Ud | Válvula de desagüe de latón cromado acabado brillante, código de pedido S8722AA, "IDEAL STANDARD", de 85 mm de longitud y 32 mm de diámetro, con junta de estanqueidad y pieza de fijación metálica. (material) | 1.000 | 32.00 | 32.00 |
| mt30asi010a | Ud | Juego de fijación, código de pedido J117767, "IDEAL STANDARD", para lavabo. (material) | 1.000 | 6.00 | 6.00 |
| mt30sti111a | Ud | Semipedestal de lavabo, de porcelana sanitaria, acabado vitrificado, color blanco acabado brillante, código de pedido T351801, serie Tesi "IDEAL STANDARD", de 140x550x450 mm, incluso elementos de fijación. (material) | 1.000 | 104.00 | 104.00 |
| mt30asi030a | Ud | Sifón curvo acabado brillante imitación cromo, código de pedido A2305AA, serie Eco, "IDEAL STANDARD", con salida de 32 mm de diámetro exterior, para lavabo. (material) | 1.000 | 43.00 | 43.00 |
| mt30www005 | Ud | Cartucho de 300 ml de silicona ácida monocomponente, fungicida, para sellado de juntas en ambientes húmedos. (material) | 0.012 | 7.50 | 0.09 |
| op00tal010 |  | Taladro. | 1.000 | 0.00 | 0.00 |
| op00mar010 |  | Martillo. | 1.000 | 0.00 | 0.00 |
| op00ato010 |  | Atornillador. | 1.000 | 0.00 | 0.00 |
| mo008 | h | Oficial 1ª fontanero. (mano de obra) | 1.699 | 22.74 | 38.64 |
| % | % | Costes directos complementarios | 2 % | 354.73 | 7.09 |
|  |  | Costes directos |  |  | 361.82 |
