# Grifería monomando para lavabo

- Propiedad del archivo: CYPE INGENIEROS, S.A.
- Formato: FIEBDC-3/2002
- Divisa: EUR
- Costes indirectos: 3.00 %
- IVA: 21.00 %

## S Señalización y equipamiento

### SG Griferías

#### SGL Para lavabos

**SGL020** Ud Grifería monomando para lavabo.
Grifería monomando formada por grifo mezclador monomando de repisa para lavabo, tamaño M, serie Alpha, modelo BC552AA "IDEAL STANDARD", acabado cromado brillante, con cuerpo, palanca metálica, cartucho cerámico de 35 mm de diámetro con limitador de temperatura, limitador de caudal a 5 l/min. Incluso elementos de conexión y enlaces de alimentación flexibles de 3/8" de diámetro y 350 mm de longitud.
Incluye: Replanteo. Colocación. Conexionado. Comprobación de su correcto funcionamiento.
Criterio de medición de proyecto: Número de unidades previstas, según documentación gráfica de Proyecto.
Criterio de medición de obra: Se medirá el número de unidades realmente colocadas según especificaciones de Proyecto.

| Código | Ud | Descripción | Rendimiento | Precio | Importe |
|---|---|---|---|---|---|
| mt31ide210a | Ud | Grifo mezclador monomando de repisa para lavabo, tamaño M, serie Alpha, modelo BC552AA "IDEAL STANDARD", acabado cromado brillante, con cuerpo, palanca metálica, cartucho cerámico de 35 mm de diámetro con limitador de temperatura, limitador de caudal a 5 l/min, con sistema de montaje fácil Easy Fix, incluso elementos de conexión y enlaces de alimentación flexibles de 3/8" de diámetro y 350 mm de longitud. (material) | 1.000 | 67.00 | 67.00 |
| mt37www010 | Ud | Material auxiliar para instalaciones de fontanería. (material) | 1.000 | 1.40 | 1.40 |
| mo008 | h | Oficial 1ª fontanero. (mano de obra) | 0.566 | 22.74 | 12.87 |
| % | % | Costes directos complementarios | 2 % | 81.27 | 1.63 |
|  |  | Costes directos |  |  | 82.90 |
